# Grifería monomando para bidé

- Propiedad del archivo: CYPE Ingenieros S.A.
- Formato: FIEBDC-3/2016
- Programa: Generador de precios de la construcción. CYPE Ingenieros, S.A.
- Fecha: 29/10/2025
- Divisa: EUR
- Costes indirectos: 3 %
- IVA: 21 %

## S Señalización y equipamiento

### SG Griferías

#### SGE Para bidés

**SGE020** Ud Grifería monomando para bidé.
Grifería monomando formada por grifo mezclador monomando de repisa para bidé, serie Karim Due, modelo 88946000 "GALINDO", de latón, acabado cromado, con cartucho cerámico, aireador y con desagüe automático. Incluso elementos de conexión, enlaces de alimentación flexibles de 3/8" de diámetro y 450 mm de longitud, válvula antirretorno y dos llaves de paso.
Incluye: Replanteo. Colocación. Conexionado. Comprobación de su correcto funcionamiento.
Criterio de medición de proyecto: Número de unidades previstas, según documentación gráfica de Proyecto.
Criterio de medición de obra: Se medirá el número de unidades realmente colocadas según especificaciones de Proyecto.

| Código | Ud | Descripción | Rendimiento | Precio | Importe |
|---|---|---|---|---|---|
| mt31gma010Bd | Ud | Grifo mezclador monomando de repisa para bidé, serie Karim Due, modelo 88946000 "GALINDO", de latón, acabado cromado, con cartucho cerámico, aireador y con desagüe automático, incluso elementos de conexión, enlaces de alimentación flexibles de 3/8" de diámetro y 450 mm de longitud, válvula antirretorno y dos llaves de paso; UNE-EN 200. (material) | 1 | 132.86 | 132.860 |
| mt37www010 | Ud | Material auxiliar para instalaciones de fontanería. (material) | 1 | 1.4 | 1.400 |
| mo008 | h | Oficial 1ª fontanero. (mano de obra) | 0.566 | 23.74 | 13.437 |
| % | % | Costes directos complementarios | 2 % | 147.697 | 2.954 |
|  |  | Costes directos |  |  | 150.651 |

## Recursos

**mt31gma010Bd** Ud Grifo mezclador monomando de repisa para bidé
Datos técnicos: Coste energético 201.237 MJ; Emisión de CO2 13.582 kg
Residuos:
- embalaje: re150101 Envases de papel y cartón. (componente de residuo); rendimiento 0.076 kg; Código LER 15 01 01; Masa del elemento 1 kg; Volumen 0.001333 m3
